# Remate lateral de cobertura com perfil

- Propriedade do ficheiro: CYPE INGENIEROS, S.A.
- Formato: FIEBDC-3/2002
- Âmbito geográfico: Cabo Verde
- Moeda: CVE
- Custos indirectos: 3.00 %
- IVA: 15.00 %

## Q Coberturas

### QR Remates

#### QRB Remate lateral

**QRB010** m Remate lateral de cobertura com perfil.
Remate lateral de cobertura com perfil de remate inferior de alumínio lacado, Schlüter-BARA-RTK 30 BW "SCHLÜTER-SYSTEMS", de 40 mm de altura, cor branca RAL 9010 acabamento brilhante, com perfurações trapezoidais para a sua fixação e pingadeira. Inclusive cimento cola, peças especiais e silicone neutro.
Inclui: Limpeza e preparação da superfície. Marcação. Corte, colocação e fixação do perfil.
Critério de medição de projecto: Comprimento medido segundo documentação gráfica de Projecto.
Critério de medição de obra: Medir-se-á o comprimento realmente executado segundo especificações de Projecto.

| Código | Un | Descrição | Rendimento | Preço | Importância |
|---|---|---|---|---|---|
| mt09mcr021m | kg | Cimento cola melhorado, C2, segundo NP EN 12004, cor cinzento. (material) | 0.170 | 53.46 | 9.09 |
| mt20pcs010a | m | Perfil de remate inferior de alumínio lacado, Schlüter-BARA-RTK 30 BW "SCHLÜTER-SYSTEMS", de 40 mm de altura, cor branca RAL 9010 acabamento brilhante, com perfurações trapezoidais para a sua fixação e pingadeira, fornecido em barras de 2,5 m de comprimento. (material) | 1.100 | 7153.21 | 7868.53 |
| mt15sja100 | Ud | Cartucho de pasta de silicone neutro. (material) | 0.010 | 511.41 | 5.11 |
| mo020 | h | Oficial de 1ª construção. (mão de obra) | 0.188 | 627.12 | 117.90 |
| mo113 | h | Operário não qualificado construção. (mão de obra) | 0.188 | 386.89 | 72.74 |
| % | % | Custos directos complementares | 2 % | 8073.37 | 161.47 |
|  |  | Custos directos |  |  | 8234.84 |
