# Drenagem de pavimentos com lâminas drenantes

- Propriedade do ficheiro: CYPE Ingenieros S.A.
- Formato: FIEBDC-3/2016
- Programa: Gerador de preços para construção civil. CYPE Ingenieros, S.A.
- Data: 28/10/2024
- Âmbito geográfico: Cabo Verde
- Moeda: CVE
- Custos indirectos: 3 %
- IVA: 15 %

## N Isolamentos e impermeabilizações

### ND Drenagens

#### NDN Pavimentos

**NDN010** m² Drenagem de pavimentos com lâminas drenantes.
Drenagem de pavimentos com tela drenante de polietileno, Schlüter-TROBA-RO "SCHLÜTER-SYSTEMS", de 7 mm de espessura, colocada directamente sobre a impermeabilização.
Inclui: Corte e preparação das lâminas drenantes. Colocação das lâminas drenantes.
Critério de medição de projecto: Superfície medida segundo documentação gráfica de Projecto.
Critério de medição de obra: Medir-se-á a superfície realmente executada segundo especificações de Projecto.

| Código | Un | Descrição | Rendimento | Preço | Importância |
|---|---|---|---|---|---|
| mt15res330r | m² | Tela drenante de polietileno, Schlüter-TROBA-RO "SCHLÜTER-SYSTEMS", de 7 mm de espessura, fornecida em rolos de 20 m de comprimento. (material) | 1.05 | 2929.58 | 3076.059 |
| mo029 | h | Oficial de 1ª aplicador de lâminas impermeabilizantes. (mão de obra) | 0.025 | 627.12 | 15.678 |
| mo067 | h | Ajudante de aplicador de lâminas impermeabilizantes. (mão de obra) | 0.025 | 402.07 | 10.052 |
| % | % | Custos directos complementares | 2 % | 3101.789 | 62.036 |
|  |  | Custos directos |  |  | 3163.825 |

Resíduos:
- colocação: mt15res330r; factor de resíduo 0.031368

## Recursos

**mt15res330r** m² Tela drenante de polietileno
Dados técnicos: Custo energético 71.770 MJ; Emissão de CO2 2.591 kg; Código LER 17 06 04; Massa do elemento 0.5 kg; Volume 0.000833 m3
Resíduos:
- embalagem: re170203 Plástico. (componente de resíduo); rendimento 0.034 kg; Código LER 17 02 03; Massa do elemento 1 kg; Volume 0.001667 m3
