# Muro de cave

- Propriedade do ficheiro: CYPE INGENIEROS, S.A.
- Formato: FIEBDC-3/2002
- Âmbito geográfico: Cabo Verde
- Moeda: CVE
- Custos indirectos: 3.00 %
- IVA: 15.00 %

## C Fundações

### CC Contenções

#### CCS Muros de cave

**CCS010** m³ Muro de cave.
Muro de cave de betão armado, realizado com betão C25/30 (XC1(P); D12; S3; Cl 0,4) fabricado em central, e betonagem com grua, e aço A400 NR, com uma quantidade aproximada de 50 kg/m³. Inclusive arame de atar e separadores.
Critérios considerados na determinação do preço da unidade de obra: O preço inclui a elaboração e o montagem da armadura no local definitivo da sua colocação em obra, mas não inclui a cofragem.
Inclui: Colocação da armadura com separadores homologados. Resolução de juntas de construção. Limpeza da base de apoio do muro na fundação. Betonagem e compactação do betão. Cura do betão. Reparação de defeitos superficiais, se for necessário.
Critério de medição de projecto: Volume medido sobre a secção teórica de cálculo, segundo documentação gráfica de Projecto, descontando as aberturas de superfície maior de 2 m².
Critério de medição de obra: Medir-se-á o volume teórico executado segundo especificações de Projecto, descontando as aberturas de superfície maior de 2 m².

| Código | Un | Descrição | Rendimento | Preço | Importância |
|---|---|---|---|---|---|
| mt07aco020d | Ud | Separador homologado para muros. (material) | 8.000 | 9.10 | 72.80 |
| mt07aco040e | kg | Aço em varões nervurados, A400 NR, fornecido em obra em varões sem elaborar, de vários diâmetros. (material) | 51.000 | 190.62 | 9721.62 |
| mt08var050 | kg | Arame galvanizado para atar, de 1,30 mm de diâmetro. (material) | 0.650 | 195.56 | 127.11 |
| mt10haf020jgngc | m³ | Betão C25/30 (XC1(P); D12; S3; Cl 0,4), fabricado em central, segundo NP EN 206. (material) | 1.050 | 13995.88 | 14695.67 |
| op00ciz020 |  | Guilhotina para aço em varões nervurados. | 1.000 | 0.00 | 0.00 |
| op00ata010 |  | Máquina de amarrar ferro. | 1.000 | 0.00 | 0.00 |
| au00auh010 |  | Balde para grua. | 1.000 | 0.00 | 0.00 |
| au00auh040 |  | Vibrador de betão, eléctrico. | 1.000 | 0.00 | 0.00 |
| mo043 | h | Oficial de 1ª armador de ferro. (mão de obra) | 0.504 | 681.25 | 343.35 |
| mo090 | h | Ajudante de armador de ferro. (mão de obra) | 0.642 | 436.51 | 280.24 |
| mo045 | h | Oficial de 1ª estruturista, em trabalhos de betonagem. (mão de obra) | 0.206 | 681.25 | 140.34 |
| mo092 | h | Ajudante de estruturista, em trabalhos de betonagem. (mão de obra) | 0.825 | 436.51 | 360.12 |
| % | % | Custos directos complementares | 2 % | 25741.25 | 514.83 |
|  |  | Custos directos |  |  | 26256.08 |
