# Parede moldada de betão armado, sem lamas

- Propriedade do ficheiro: CYPE Ingenieros S.A.
- Formato: FIEBDC-3/2016
- Programa: Gerador de preços para construção civil. CYPE Ingenieros, S.A.
- Data: 10/11/2025
- Âmbito geográfico: Cabo Verde
- Moeda: CVE
- Custos indirectos: 3 %
- IVA: 15 %

## C Fundações

### CC Contenções

#### CCP Paredes moldadas

**CCP010** m² Parede moldada de betão armado, sem lamas.
Parede moldada de betão armado, de 40 cm de espessura e até 16 m de profundidade, ou até encontrar rocha ou camadas duras de terreno, realizado por banquetas de até 2,65 m de comprimento, escavadas em terreno coesivo estável sem rejeição no ensaio SPT, sem utilização de lamas tixotrópicas; realizado com betão C25/30 (XC1(P); D12; S4; Cl 0,4) fabricado em central, e betonagem desde camião, com betonagem contínua em seco através de tubo Tremie, e aço A400 NR, com uma quantidade aproximada de 30 kg/m². Inclusive arame de atar e separadores.
Critérios considerados na determinação do preço da unidade de obra: O preço inclui a elaboração da armadura (corte, dobragem e moldagem de elementos) no estaleiro da obra e a montagem no lugar definitivo da sua colocação em obra.
Inclui: Escavação por painéis segundo a ordem projectada, evitando assim o desmoronamento do terreno. Colocação da armadura. Colocação das cofragens de juntas entre painéis. Colocação do tubo Tremie. Betonagem e compactação do betão. Extracção de cofragens de juntas. Repetição das operações até completar todos os painéis cumprindo a ordem prevista, evitando assim o desmoronamento das fundações contíguas.
Critério de medição de projecto: Superfície da parede projectada, com o comprimento de cálculo medido desde a parte superior do muro-guia até à profundidade teórica das armaduras e incrementado em 20 cm, multiplicada pelo perímetro blindado, medido a eixos, sem duplicar esquinas nem encontros, segundo documentação gráfica de Projecto.
Critério de medição de obra: Medir-se-á a superfície realmente executada, contabilizando o comprimento existente desde a parte superior do muro-guia até à profundidade teórica das armaduras, incrementado em 20 cm, multiplicado pelo perímetro blindado, medido a eixos, sem duplicar esquinas nem encontros, segundo especificações de Projecto, sem ser causa de pagamento outro tipo de excessos.

| Código | Un | Descrição | Rendimento | Preço | Importância |
|---|---|---|---|---|---|
| mt07aco020j | Ud | Separador homologado para paredes moldadas. (material) | 2 | 14.56 | 29.120 |
| mt07aco040e | kg | Aço em varões nervurados, A400 NR, fornecido em obra em varões sem elaborar, de vários diâmetros. (material) | 31.5 | 190.62 | 6004.530 |
| mt08var050 | kg | Arame galvanizado para atar, de 1,30 mm de diâmetro. (material) | 0.33 | 195.56 | 64.535 |
| mt10haf020jgnge | m³ | Betão C25/30 (XC1(P); D12; S4; Cl 0,4), fabricado em central, segundo NP EN 206. (material) | 0.506 | 14720.01 | 7448.325 |
| mq03pae060sg | h | Maquinaria para escavação de parede moldada de 40 cm de espessura e até 16 m de profundidade, escavação sem utilização de lamas tixotrópicas, em terreno coerente estável sem rejeição no ensaio SPT, realizada por banquetas de 2,65 m de comprimento. (equipamento) | 0.3 | 4013.15 | 1203.945 |
| mq07gte010c | h | Autogrua de braço telescópico com uma capacidade de elevação de 30 t e 27 m de altura máxima de trabalho. (equipamento) | 0.1 | 7267.06 | 726.706 |
| mo043 | h | Oficial de 1ª armador de ferro. (mão de obra) | 0.275 | 681.25 | 187.344 |
| mo090 | h | Ajudante de armador de ferro. (mão de obra) | 0.378 | 436.51 | 165.001 |
| mo045 | h | Oficial de 1ª estruturista, em trabalhos de betonagem. (mão de obra) | 0.116 | 681.25 | 79.025 |
| mo092 | h | Ajudante de estruturista, em trabalhos de betonagem. (mão de obra) | 0.464 | 436.51 | 202.541 |
| % | % | Custos directos complementares | 2 % | 16111.072 | 322.221 |
|  |  | Custos directos |  |  | 16433.293 |

Resíduos:
- colocação: mt07aco040e Aço em varões nervurados, A400 NR, fornecido em obra em varões sem elaborar, de vários diâmetros; factor de resíduo 0.0075
- colocação: mt08var050 Arame galvanizado para atar, de 1,30 mm de diâmetro; factor de resíduo 0.0038
- colocação: mt10haf020jgnge Betão C25/30 (XC1(P); D12; S4; Cl 0,4), fabricado em central, segundo NP EN 206; factor de resíduo 0.00122757
- escavação: ruo170504 Solos e rochas não abrangidos em 17 05 03. (componente de resíduo); rendimento 808 kg; Código LER 17 05 04; Massa do elemento 1 kg; Volume 0.000625 m3

## Recursos

**mt07aco020j** Ud Separador homologado para paredes moldadas
Dados técnicos: Custo energético 1.117 MJ; Emissão de CO2 0.114 kg
Resíduos:
- embalagem: re150101 Embalagens de papel e cartão. (componente de resíduo); rendimento 0.072 kg; Código LER 15 01 01; Massa do elemento 1 kg; Volume 0.001333 m3

**mt07aco040e** kg Aço em varões nervurados, A400 NR, fornecido em obra em varões sem elaborar, de vários diâmetros
Dados técnicos: Custo energético 12.720 MJ; Emissão de CO2 0.530 kg; Código LER 17 04 05; Massa do elemento 1 kg; Volume 0.000476 m3

**mt08var050** kg Arame galvanizado para atar, de 1,30 mm de diâmetro
Dados técnicos: Custo energético 25.100 MJ; Emissão de CO2 2.560 kg; Código LER 17 04 05; Massa do elemento 1 kg; Volume 0.000476 m3

**mt10haf020jgnge** m³ Betão C25/30 (XC1(P); D12; S4; Cl 0,4), fabricado em central, segundo NP EN 206
Dados técnicos: Custo energético 1876.000 MJ; Emissão de CO2 234.500 kg; Código LER 17 01 01; Massa do elemento 2345 kg; Volume 1.563333 m3
