# Reparação estrutural de betão, com argamassa à base de cimento, modificada com polímeros

- Propriedade do ficheiro: CYPE INGENIEROS, S.A.
- Formato: FIEBDC-3/2002
- Âmbito geográfico: Cabo Verde
- Moeda: CVE
- Custos indirectos: 3.00 %
- IVA: 15.00 %

## E Estruturas

### EH Betão armado

#### EHY Reparações

**EHY010** m² Reparação estrutural de betão, com argamassa à base de cimento, modificada com polímeros.
Aplicação manual de argamassa leve tixotrópica, monocomponente, modificada com polímeros, reforçada com fibras e resistente aos sulfatos, de elevada resistência mecânica e retracção compensada Sika Monotop 4000 Light "SIKA", com uma resistência à compressão aos 28 dias maior ou igual a 35 N/mm² e um módulo de elasticidade maior ou igual a 15000 N/mm², classe R3, tipo PCC, segundo NP EN 1504-3, Euroclasse F de reacção ao fogo, segundo NP EN 13501-1, composta de cimento Portland, inertes de granulometria seleccionada, polímeros e fibras sintéticas de poliacrilonitrilo, com baixo conteúdo em cromato e isenta de cloretos, em camada de 15 mm de espessura média, com acabamento superficial afagado com esponja ou talocha, para reparação e reforço estrutural de elemento de betão.
Inclui: Humedecimento da superfície suporte. Preparação da mistura. Aplicação do produto. Perfilamento de arestas. Cura.
Critério de medição de projecto: Superfície medida segundo documentação gráfica de Projecto.
Critério de medição de obra: Medir-se-á a superfície realmente executada segundo especificações de Projecto.

| Código | Un | Descrição | Rendimento | Preço | Importância |
|---|---|---|---|---|---|
| mt09reh050d | kg | Argamassa leve tixotrópica, monocomponente, modificada com polímeros, reforçada com fibras e resistente aos sulfatos, de elevada resistência mecânica e retracção compensada Sika Monotop 4000 Light "SIKA", com uma resistência à compressão aos 28 dias maior ou igual a 35 N/mm² e um módulo de elasticidade maior ou igual a 15000 N/mm², classe R3, tipo PCC, segundo NP EN 1504-3, Euroclasse F de reacção ao fogo, segundo NP EN 13501-1, composta de cimento Portland, inertes de granulometria seleccionada, polímeros e fibras sintéticas de poliacrilonitrilo, com baixo conteúdo em cromato e isenta de cloretos, impermeável à água e aos cloretos e com resistência à intempérie, para reparação estrutural do betão. (material) | 22.500 | 189.05 | 4253.63 |
| mt08aaa010a | m³ | Água. (material) | 0.004 | 195.56 | 0.78 |
| mo020 | h | Oficial de 1ª construção. (mão de obra) | 0.494 | 654.61 | 323.38 |
| mo113 | h | Operário não qualificado construção. (mão de obra) | 0.494 | 403.83 | 199.49 |
| % | % | Custos directos complementares | 2 % | 4777.28 | 95.55 |
|  |  | Custos directos |  |  | 4872.83 |
