# Núcleo ou parede de betão

- Propriedade do ficheiro: CYPE Ingenieros S.A.
- Formato: FIEBDC-3/2016
- Programa: Gerador de preços para construção civil. CYPE Ingenieros, S.A.
- Data: 10/11/2025
- Âmbito geográfico: Cabo Verde
- Moeda: CVE
- Custos indirectos: 3 %
- IVA: 15 %

## E Estruturas

### EH Betão armado

#### EHN Núcleos e paredes

**EHN010** m³ Núcleo ou parede de betão.
Parede de betão armado, 2F, de até 3 m de altura, de 30 cm de espessura média, realizada com betão C25/30 (XC1(P); D12; S3; Cl 0,4) fabricado em central, e betonagem com grua, e aço A400 NR, com uma quantidade aproximada de 50 kg/m³, execução em condições complexas. Montagem e desmontagem de sistema de cofragem com acabamento para revestir, realizado com painéis metálicos modulares, amortizáveis em 150 utilizações. Inclusive arame de atar, separadores, negativos para passagem dos tensores, elementos de sustentação, fixação e escoramento necessários para a estabilidade da cofragem e líquido descofrante, para evitar a aderência do betão à cofragem.
Critérios considerados na determinação do preço da unidade de obra: O preço inclui a elaboração e o montagem da armadura no local definitivo da sua colocação em obra.
Inclui: Marcação. Colocação da armadura com separadores homologados. Formação de juntas. Colocação de negativos para passagem dos tensores. Montagem do sistema de cofragem. Aplicação do líquido descofrante. Betonagem e compactação do betão. Desmontagem do sistema de cofragem. Cura do betão. Resolução de juntas de construção. Limpeza da superfície de coroamento do muro.
Critério de medição de projecto: Volume medido sobre a secção teórica de cálculo, segundo documentação gráfica de Projecto, descontando as aberturas de superfície maior de 2 m².
Critério de medição de obra: Medir-se-á o volume teórico executado segundo especificações de Projecto, descontando as aberturas de superfície maior de 2 m².

| Código | Un | Descrição | Rendimento | Preço | Importância |
|---|---|---|---|---|---|
| mt08eme070c | m² | Painéis metálicos modulares, para cofragem de paredes de betão de até 3 m de altura. (material) | 0.044 | 26075.36 | 1147.316 |
| mt08eme075P | Ud | Estrutura suporte de sistema de cofragem vertical, para paredes de betão a duas faces, de até 3 m de altura, formada por escoras metálicas para estabilização e aprumo da superfície cofrante. (material) | 0.044 | 35853.62 | 1577.559 |
| mt08dba010b | l | Agente desmoldante, à base de óleos especiais, emulsionante em água, para cofragens metálicas, fenólicas ou de madeira. (material) | 0.2 | 235.23 | 47.046 |
| mt08var204 | Ud | Negativos de PVC para passagem dos tensores da cofragem, de vários diâmetros e comprimentos. (material) | 0.667 | 176.01 | 117.399 |
| mt07aco020d | Ud | Separador homologado para muros. (material) | 8 | 9.1 | 72.800 |
| mt07aco040e | kg | Aço em varões nervurados, A400 NR, fornecido em obra em varões sem elaborar, de vários diâmetros. (material) | 51 | 190.62 | 9721.620 |
| mt08var050 | kg | Arame galvanizado para atar, de 1,30 mm de diâmetro. (material) | 0.6 | 195.56 | 117.336 |
| mt10haf020jgngc | m³ | Betão C25/30 (XC1(P); D12; S3; Cl 0,4), fabricado em central, segundo NP EN 206. (material) | 1.05 | 13995.88 | 14695.674 |
| mo044 | h | Oficial de 1ª cofrador. (mão de obra) | 2.846 | 681.25 | 1938.838 |
| mo091 | h | Ajudante de cofrador. (mão de obra) | 3.105 | 436.51 | 1355.364 |
| mo043 | h | Oficial de 1ª armador de ferro. (mão de obra) | 0.565 | 681.25 | 384.906 |
| mo090 | h | Ajudante de armador de ferro. (mão de obra) | 0.734 | 436.51 | 320.398 |
| mo045 | h | Oficial de 1ª estruturista, em trabalhos de betonagem. (mão de obra) | 0.36 | 681.25 | 245.250 |
| mo092 | h | Ajudante de estruturista, em trabalhos de betonagem. (mão de obra) | 1.482 | 436.51 | 646.908 |
| % | % | Custos directos complementares | 2 % | 32388.414 | 647.768 |
|  |  | Custos directos |  |  | 33036.182 |

Resíduos:
- colocação: mt08eme070c Painéis metálicos modulares, para cofragem de paredes de betão de até 3 m de altura; factor de resíduo 1
- colocação: mt08dba010b Agente desmoldante, à base de óleos especiais, emulsionante em água, para cofragens metálicas, fenólicas ou de madeira; factor de resíduo 0.07
- colocação: mt07aco040e Aço em varões nervurados, A400 NR, fornecido em obra em varões sem elaborar, de vários diâmetros; factor de resíduo 0.0075
- colocação: mt08var050 Arame galvanizado para atar, de 1,30 mm de diâmetro; factor de resíduo 0.0038
- colocação: mt10haf020jgngc Betão C25/30 (XC1(P); D12; S3; Cl 0,4), fabricado em central, segundo NP EN 206; factor de resíduo 0.00127478

## Recursos

**mt08eme070c** m² Painéis metálicos modulares, para cofragem de paredes de betão de até 3 m de altura
Dados técnicos: Custo energético 449.920 MJ; Emissão de CO2 18.240 kg; Código LER 17 04 05; Massa do elemento 32 kg; Volume 0.015238 m3

**mt08dba010b** l Agente desmoldante, à base de óleos especiais, emulsionante em água, para cofragens metálicas, fenólicas ou de madeira
Dados técnicos: Custo energético 82.820 MJ; Emissão de CO2 4.477 kg; Código LER 17 09 04; Massa do elemento 0.932 kg; Volume 0.000621 m3
Resíduos:
- embalagem: re150104 Embalagens de metal. (componente de resíduo); rendimento 0.042 kg; Código LER 15 01 04; Massa do elemento 1 kg; Volume 0.001667 m3

**mt07aco020d** Ud Separador homologado para muros
Dados técnicos: Custo energético 1.117 MJ; Emissão de CO2 0.114 kg
Resíduos:
- embalagem: re150101 Embalagens de papel e cartão. (componente de resíduo); rendimento 0.072 kg; Código LER 15 01 01; Massa do elemento 1 kg; Volume 0.001333 m3

**mt07aco040e** kg Aço em varões nervurados, A400 NR, fornecido em obra em varões sem elaborar, de vários diâmetros
Dados técnicos: Custo energético 12.720 MJ; Emissão de CO2 0.530 kg; Código LER 17 04 05; Massa do elemento 1 kg; Volume 0.000476 m3

**mt08var050** kg Arame galvanizado para atar, de 1,30 mm de diâmetro
Dados técnicos: Custo energético 25.100 MJ; Emissão de CO2 2.560 kg; Código LER 17 04 05; Massa do elemento 1 kg; Volume 0.000476 m3

**mt10haf020jgngc** m³ Betão C25/30 (XC1(P); D12; S3; Cl 0,4), fabricado em central, segundo NP EN 206
Dados técnicos: Custo energético 1876.000 MJ; Emissão de CO2 234.500 kg; Código LER 17 01 01; Massa do elemento 2345 kg; Volume 1.563333 m3
