# Revestimento de pavimento industrial ou decorativo, sistema "SIKA"

- Propriedade do ficheiro: CYPE Ingenieros S.A.
- Formato: FIEBDC-3/2016
- Programa: Gerador de preços para construção civil. CYPE Ingenieros, S.A.
- Data: 10/11/2025
- Âmbito geográfico: Cabo Verde
- Moeda: CVE
- Custos indirectos: 3 %
- IVA: 15 %

## R Revestimentos

### RS Pavimentos

#### RSI Sistemas de pavimentos industriais e decorativos

**RSI050** m² Revestimento de pavimento industrial ou decorativo, sistema "SIKA".
Revestimento de pavimento industrial, de 4 mm de espessura, realizado sobre base de betão endurecido, com o sistema Ucrete MF "SIKA", apto para áreas de produção com solicitações mecânicas e químicas, através da aplicação sucessiva de: primário de três componentes à base de resina de poliuretano e cimento, sem dissolventes, Sika Ucrete PLC "SIKA" (1,5 kg/m²) e camada base de argamassa polimérica de quatro componentes (resina, endurecedor, inertes activos e pigmentos), à base de resina de poliuretano e cimento, sem dissolventes, Sika Ucrete MF "SIKA", autonivelante, com textura lisa, de cor vermelho (9 kg/m²).
Critérios considerados na determinação do preço da unidade de obra: O preço não inclui a superfície suporte nem a execução e a vedação das juntas.
Inclui: Limpeza da superfície suporte. Implantação das juntas e panos de trabalho. Aplicação de primário. Aplicação da camada base. Limpeza final do pavimento.
Critério de medição de projecto: Superfície medida em projecção horizontal, segundo documentação gráfica de Projecto.
Critério de medição de obra: Medir-se-á, em projecção horizontal, a superfície realmente executada segundo especificações de Projecto.

| Código | Un | Descrição | Rendimento | Preço | Importância |
|---|---|---|---|---|---|
| mt09bnc310c | kg | Primário de três componentes à base de resina de poliuretano e cimento, sem dissolventes, Sika Ucrete PLC "SIKA", de aplicação em superfícies horizontais, sob camada base autonivelante, com muito baixo conteúdo de compostos orgânicos voláteis (COV), para pavimentos de altas solicitações do sistema Ucrete. (material) | 1.5 | 889.17 | 1333.755 |
| mt09bnc320qa | kg | Argamassa polimérica de quatro componentes (resina, endurecedor, inertes activos e pigmentos), à base de resina de poliuretano e cimento, sem dissolventes, Sika Ucrete MF "SIKA", autonivelante, com textura lisa, de cor vermelho, SR - B2,0 - AR0,5 - IR4 segundo EN 13813; de aplicação como camada base de 4 mm de espessura, com muito baixo conteúdo de compostos orgânicos voláteis (COV), de alta resistência ao impacto e com alta resistência aos agentes químicos, segundo EN 13813, para pavimentos de altas solicitações do sistema Ucrete. (material) | 9 | 741.85 | 6676.650 |
| mo121 | h | Oficial de 1ª aplicador de pavimentos industriais. (mão de obra) | 0.272 | 654.61 | 178.054 |
| mo122 | h | Ajudante de aplicador de pavimentos industriais. (mão de obra) | 0.272 | 419.67 | 114.150 |
| % | % | Custos directos complementares | 2 % | 8302.609 | 166.052 |
|  |  | Custos directos |  |  | 8468.661 |

Resíduos:
- colocação: mt09bnc310c; factor de resíduo 0.03
- colocação: mt09bnc320qa; factor de resíduo 0.07

## Recursos

**mt09bnc310c** kg Primário de três componentes à base de resina de poliuretano e cimento
Dados técnicos: Custo energético 24.762 MJ; Emissão de CO2 1.367 kg; Código LER 17 09 04; Massa do elemento 1 kg; Volume 0.000667 m3
Resíduos:
- embalagem: re170203 Plástico. (componente de resíduo); rendimento 0.003 kg; Código LER 17 02 03; Massa do elemento 1 kg; Volume 0.001667 m3

**mt09bnc320qa** kg Argamassa polimérica de quatro componentes (resina
Dados técnicos: Custo energético 63.889 MJ; Emissão de CO2 2.475 kg; Código LER 17 09 04; Massa do elemento 1 kg; Volume 0.000667 m3
Resíduos:
- embalagem: re150104 Embalagens de metal. (componente de resíduo); rendimento 0.246 kg; Código LER 15 01 04; Massa do elemento 1 kg; Volume 0.001667 m3
- embalagem: re170203 Plástico; rendimento 0.07 kg
