# Colector

- Propriedade do ficheiro: CYPE INGENIEROS, S.A.
- Formato: FIEBDC-3/2002
- Âmbito geográfico: Cabo Verde
- Moeda: CVE
- Custos indirectos: 3.00 %
- IVA: 15.00 %

## I Instalações

### IF Abastecimento de água

#### IFI Instalação interior

**IFI009** Ud Colector.
Colector de plástico (PPSU), em H, "UPONOR IBERIA", com entrada de 20 mm de diâmetro e três derivações, uma de 20 mm e duas de 16 mm de diâmetro.
Inclui: Marcação. Colocação do colector. Ligação de tubagens. Verificação do seu correcto funcionamento.
Critério de medição de projecto: Número de unidades previstas, segundo documentação gráfica de Projecto.
Critério de medição de obra: Medir-se-á o número de unidades realmente executadas segundo especificações de Projecto.

| Código | Un | Descrição | Rendimento | Preço | Importância |
|---|---|---|---|---|---|
| mt37alu105ma | Ud | Colector de plástico (PPSU), em H, "UPONOR IBERIA", com entrada de 20 mm de diâmetro e três derivações, uma de 20 mm e duas de 16 mm de diâmetro, sistema de união Quick and Easy. (material) | 1.000 | 2246.61 | 2246.61 |
| mt37www010 | Ud | Material auxiliar para instalações de abastecimento de água. (material) | 1.000 | 228.74 | 228.74 |
| mo008 | h | Oficial de 1ª canalizador. (mão de obra) | 0.123 | 644.41 | 79.26 |
| mo107 | h | Ajudante de canalizador. (mão de obra) | 0.123 | 401.31 | 49.36 |
| % | % | Custos directos complementares | 2 % | 2603.97 | 52.08 |
|  |  | Custos directos |  |  | 2656.05 |
