# Válvula de corte

- Propriedade do ficheiro: CYPE INGENIEROS, S.A.
- Formato: FIEBDC-3/2002
- Âmbito geográfico: Cabo Verde
- Moeda: CVE
- Custos indirectos: 3.00 %
- IVA: 15.00 %

## I Instalações

### IF Abastecimento de água

#### IFW Elementos

**IFW010** Ud Válvula de corte.
Válvula de esfera, de latão, de 16 mm de diâmetro, "UPONOR IBERIA", com manípulo à vista de aço inoxidável.
Inclui: Marcação. Colocação, ligação e verificação do seu correcto funcionamento.
Critério de medição de projecto: Número de unidades previstas, segundo documentação gráfica de Projecto.
Critério de medição de obra: Medir-se-á o número de unidades realmente executadas segundo especificações de Projecto.

| Código | Un | Descrição | Rendimento | Preço | Importância |
|---|---|---|---|---|---|
| mt37avu020m | Ud | Válvula de esfera, de latão, de 16 mm de diâmetro, "UPONOR IBERIA", sistema de união Quick and Easy. (material) | 1.000 | 4004.68 | 4004.68 |
| mt37avu100t | Ud | Manípulo à vista de aço inoxidável, "UPONOR IBERIA". (material) | 1.000 | 2027.67 | 2027.67 |
| mt37www010 | Ud | Material auxiliar para instalações de abastecimento de água. (material) | 1.000 | 228.74 | 228.74 |
| mo008 | h | Oficial de 1ª canalizador. (mão de obra) | 0.133 | 644.41 | 85.71 |
| mo107 | h | Ajudante de canalizador. (mão de obra) | 0.133 | 401.31 | 53.37 |
| % | % | Custos directos complementares | 2 % | 6400.17 | 128.00 |
|  |  | Custos directos |  |  | 6528.17 |
