# Válvula de arejamento

- Propriedade do ficheiro: CYPE INGENIEROS, S.A.
- Formato: FIEBDC-3/2002
- Âmbito geográfico: Cabo Verde
- Moeda: CVE
- Custos indirectos: 3.00 %
- IVA: 15.00 %

## I Instalações

### IS Drenagem de águas

#### ISD Ramais de descarga

**ISD007** Ud Válvula de arejamento.
Válvula de ventilação de PVC, de 40 mm de diâmetro, colocada através união colada com adesivo. Inclusive líquido de limpeza e adesivo para tubos e acessórios de PVC.
Inclui: Montagem, ligação e verificação do seu correcto funcionamento.
Critério de medição de projecto: Número de unidades previstas, segundo documentação gráfica de Projecto.
Critério de medição de obra: Medir-se-á o número de unidades realmente executadas segundo especificações de Projecto.

| Código | Un | Descrição | Rendimento | Preço | Importância |
|---|---|---|---|---|---|
| mt36vpn010a | Ud | Válvula de ventilação de PVC, de 40 mm de diâmetro. (material) | 1.000 | 2052.43 | 2052.43 |
| mt11var009 | l | Líquido de limpeza para colagem com adesivo de tubos e acessórios de PVC. (material) | 0.004 | 6143.46 | 24.57 |
| mt11var010 | l | Cola para tubos e acessórios de PVC. (material) | 0.002 | 7829.64 | 15.66 |
| mo008 | h | Oficial de 1ª canalizador. (mão de obra) | 0.247 | 644.41 | 159.17 |
| mo107 | h | Ajudante de canalizador. (mão de obra) | 0.247 | 401.31 | 99.12 |
| % | % | Custos directos complementares | 2 % | 2350.95 | 47.02 |
|  |  | Custos directos |  |  | 2397.97 |
