# Caldeira a gás, doméstica, de condensação, mural, para aquecimento e A.Q.S

- Propriedade do ficheiro: CYPE INGENIEROS, S.A.
- Formato: FIEBDC-3/2002
- Âmbito geográfico: Cabo Verde
- Moeda: CVE
- Custos indirectos: 3.00 %
- IVA: 15.00 %

## I Instalações

### IC Aquecimento, arrefecimento, climatização e A.Q.S.

#### ICG Caldeiras a gás

**ICG232** Ud Caldeira a gás, doméstica, de condensação, mural, para aquecimento e A.Q.S.
Caldeira mural, de condensação, para aquecimento e A.Q.S. com microacumulação, modelo VMW 30CF/1-7 SI (N-ES) ecoTEC exclusive "VAILLANT", potência útil de 3 a 22 kW (80/60°C), potência de A.Q.S. 30 kW, caudal de A.Q.S. 17,2 l/min para salto térmico de 25°C, caudal de A.Q.S. 14,3 l/min para salto térmico de 30°C, dimensões 720x440x382 mm, com queimador modulante de gás natural, eficiência energética classe A+ em aquecimento, eficiência energética classe A em A.Q.S., perfil de consumo XXL em A.Q.S., com sistema Comfort Safe de funcionamento de emergência, bomba de circulação de alta eficiência, controlo sensoCOMFORT (VRC 720), com display digital, por cabo, programação diária e semanal, sonda exterior para controlo da temperatura, controlo de vários circuitos de aquecimento com módulos e termostatos adicionais, controlo desde smartphone ou tablet através da App myVAILLANT para IOS (iPhone e iPad) e Android, para instalar na parede ou na caldeira, sistema dualPOWER de distribuição de potência para aquecimento e A.Q.S., placa de ligações e conduta para evacuação de fumos. Acessórios: sifão para ligação com a rede de recolha de condensados e ligação para válvula de segurança; neutralizador de condensados. Totalmente montada, ligada e testada.
Inclui: Marcação. Disposição dos elementos. Montagem da caldeira e dos seus acessórios. Ligação com as redes de abastecimento de água, de gás, de saneamento e eléctrica, e com a conduta de evacuação dos produtos de combustão. Colocação em funcionamento.
Critério de medição de projecto: Número de unidades previstas, segundo documentação gráfica de Projecto.
Critério de medição de obra: Medir-se-á o número de unidades realmente executadas segundo especificações de Projecto.

| Código | Un | Descrição | Rendimento | Preço | Importância |
|---|---|---|---|---|---|
| mt38vai021i | Ud | Caldeira mural, de condensação, para aquecimento e A.Q.S. com microacumulação, modelo VMW 30CF/1-7 SI (N-ES) ecoTEC exclusive "VAILLANT", potência útil de 3 a 22 kW (80/60°C), potência de A.Q.S. 30 kW, caudal de A.Q.S. 17,2 l/min para salto térmico de 25°C, caudal de A.Q.S. 14,3 l/min para salto térmico de 30°C, dimensões 720x440x382 mm, com queimador modulante de gás natural, eficiência energética classe A+ em aquecimento, eficiência energética classe A em A.Q.S., perfil de consumo XXL em A.Q.S., com sistema Comfort Safe de funcionamento de emergência, bomba de circulação de alta eficiência, controlo sensoCOMFORT (VRC 720), com display digital, por cabo, programação diária e semanal, sonda exterior para controlo da temperatura, controlo de vários circuitos de aquecimento com módulos e termostatos adicionais, controlo desde smartphone ou tablet através da App myVAILLANT para IOS (iPhone e iPad) e Android, para instalar na parede ou na caldeira, sistema dualPOWER de distribuição de potência para aquecimento e A.Q.S., placa de ligações e conduta para evacuação de fumos. (material) | 1.000 | 686237.48 | 686237.48 |
| mt38vai510a | Ud | Sifão para ligação com a rede de recolha de condensados e ligação para válvula de segurança, "VAILLANT". (material) | 1.000 | 2450.85 | 2450.85 |
| mt38vai512a | Ud | Neutralizador de condensados, "VAILLANT", para colocar entre a caldeira e o tubo de drenagem. (material) | 1.000 | 11437.29 | 11437.29 |
| mt38www012 | Ud | Material auxiliar para instalações de aquecimento e A.Q.S. (material) | 1.000 | 343.12 | 343.12 |
| mo004 | h | Oficial de 1ª instalador de aquecimento. (mão de obra) | 3.743 | 644.41 | 2412.03 |
| mo103 | h | Ajudante de instalador de aquecimento. (mão de obra) | 3.743 | 401.31 | 1502.10 |
| % | % | Custos directos complementares | 2 % | 704382.87 | 14087.66 |
|  |  | Custos directos |  |  | 718470.53 |
