# Pino retráctil, de aço inoxidável

- Propriedade do ficheiro: CYPE Ingenieros S.A.
- Formato: FIEBDC-3/2016
- Programa: Gerador de preços para construção civil. CYPE Ingenieros, S.A.
- Data: 28/10/2024
- Âmbito geográfico: Cabo Verde
- Moeda: CVE
- Custos indirectos: 3 %
- IVA: 15 %

## T Equipamento urbano

### TP Protecções pedonais

#### TPH Pinos

**TPH130** Ud Pino retráctil, de aço inoxidável.
Pino retráctil de elevação e descida automáticos, com corpo de aço inoxidável de 50 cm de altura e 14 cm de diâmetro, base de 30 cm de diâmetro e base encastrável de aço inoxidável de 76,5 cm de altura e 22 cm de diâmetro, comprimento total do conjunto 126,5 cm, fechadura com chave de cabeça quadrada, acabamento com tinta epóxi, fixado a uma base de betão C20/25 (X0(P); D25; S2; Cl 1,0) com argamassa cimentícia de presa rápida, Webertec Trafic "WEBER", cor preto, composta de cimento, sílica de fumo, fibras de aço, aditivos especiais e inertes seleccionados, com uma resistência à compressão aos 28 dias maior ou igual a 30 N/mm².
Critérios considerados na determinação do preço da unidade de obra: O preço inclui a escavação.
Inclui: Marcação. Escavação com meios manuais. Betonagem da base de apoio. Montagem. Eliminação e limpeza do material sobrante.
Critério de medição de projecto: Número de unidades previstas, segundo documentação gráfica de Projecto.
Critério de medição de obra: Medir-se-á o número de unidades realmente executadas segundo especificações de Projecto.

| Código | Un | Descrição | Rendimento | Preço | Importância |
|---|---|---|---|---|---|
| mt52mug390a | Ud | Pino retráctil de elevação e descida automáticos, com corpo de aço inoxidável de 50 cm de altura e 14 cm de diâmetro, base de 30 cm de diâmetro e base encastrável de aço inoxidável de 76,5 cm de altura e 22 cm de diâmetro, comprimento total do conjunto 126,5 cm, fechadura com chave de cabeça quadrada, acabamento com tinta epóxi. (material) | 1 | 400390.18 | 400390.180 |
| mt10hmf020Da | m³ | Betão simples C20/25 (X0(P); D25; S2; Cl 1,0), fabricado em central, segundo NP EN 206. (material) | 0.25 | 12561.61 | 3140.403 |
| mt09moc140a | kg | Argamassa cimentícia de presa rápida, Webertec Trafic "WEBER", cor preto, composta de cimento, sílica de fumo, fibras de aço, aditivos especiais e inertes seleccionados, com uma resistência à compressão aos 28 dias maior ou igual a 30 N/mm², para a reparação de pavimentos de betão em áreas de tráfego rodado. (material) | 0.2 | 197.39 | 39.478 |
| mo041 | h | Oficial de 1ª construção de obra civil. (mão de obra) | 0.756 | 627.12 | 474.103 |
| mo087 | h | Ajudante de construção de obra civil. (mão de obra) | 0.756 | 402.07 | 303.965 |
| % | % | Custos directos complementares | 2 % | 404348.129 | 8086.963 |
|  |  | Custos directos |  |  | 412435.092 |

Resíduos:
- colocação: mt10hmf020Da Betão simples C20/25 (X0(P); D25; S2; Cl 1,0), fabricado em central, segundo NP EN 206; factor de resíduo 0.00136377
- colocação: mt09moc140a; factor de resíduo 0.0063

## Recursos

**mt10hmf020Da** m³ Betão simples C20/25 (X0(P); D25; S2; Cl 1,0), fabricado em central, segundo NP EN 206
Dados técnicos: Custo energético 1840.000 MJ; Emissão de CO2 230.000 kg; Código LER 17 01 01; Massa do elemento 2300 kg; Volume 1.533333 m3

**mt09moc140a** kg Argamassa cimentícia de presa rápida
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
