# Impermeabilização líquida de remate superior de parapeito e fachada

- Propriedade do ficheiro: CYPE INGENIEROS, S.A.
- Formato: FIEBDC-3/2002
- Âmbito geográfico: Cabo Verde
- Moeda: CVE
- Custos indirectos: 3.00 %
- IVA: 15.00 %

## N Isolamentos e impermeabilizações

### NL Impermeabilizações líquidas

#### NLF Fachadas

**NLF010** m² Impermeabilização líquida de remate superior de parapeito e fachada.
Impermeabilização líquida de remate superior de parapeito e fachada, com três demãos de revestimento elástico impermeabilizante Weberdry Easy Roof "WEBER", cor cinzento, composto de polímeros sintéticos em dispersão, cargas e pigmentos minerais e fibras, 2,25 kg/m².
Critérios considerados na determinação do preço da unidade de obra: O preço não inclui o elemento de protecção.
Inclui: Limpeza e preparação da superfície. Aplicação do impermeabilizante.
Critério de medição de projecto: Superfície medida segundo documentação gráfica de Projecto.
Critério de medição de obra: Medir-se-á a superfície realmente executada segundo especificações de Projecto.

| Código | Un | Descrição | Rendimento | Preço | Importância |
|---|---|---|---|---|---|
| mt28mic030k | kg | Revestimento elástico impermeabilizante Weberdry Easy Roof "WEBER", cor cinzento, composto de polímeros sintéticos em dispersão, cargas e pigmentos minerais e fibras. (material) | 2.250 | 1213.54 | 2730.47 |
| mo032 | h | Oficial de 1ª aplicador de produtos impermeabilizantes. (mão de obra) | 0.115 | 627.12 | 72.12 |
| mo070 | h | Ajudante de aplicador de produtos impermeabilizantes. (mão de obra) | 0.115 | 402.07 | 46.24 |
| % | % | Custos directos complementares | 2 % | 2848.83 | 56.98 |
|  |  | Custos directos |  |  | 2905.81 |
