# Revestimento com argamassa acrílica

- Propriedade do ficheiro: CYPE Ingenieros S.A.
- Formato: FIEBDC-3/2016
- Programa: Gerador de preços para construção civil. CYPE Ingenieros, S.A.
- Data: 28/10/2024
- Âmbito geográfico: Cabo Verde
- Moeda: CVE
- Custos indirectos: 3 %
- IVA: 15 %

## R Revestimentos

### RG Argamassas e revestimentos acrílicos

#### RGS Revestimentos sintético-minerais

**RGS010** m² Revestimento com argamassa acrílica.
Formação em fachadas de camada de acabamento para revestimentos contínuos, com argamassa acrílica Webertene Classic L "WEBER", cor a escolher, gama Estándar, acabamento em gota, sobre primário regulador da absorção Webertene Primer "WEBER". Aplicado com palustra sobre uma camada base de argamassa industrial (não incluída neste preço). Inclusive preparação da superfície suporte, formação de juntas, cantos, arestas, remates nos encontros com paramentos, revestimentos ou outros elementos assentes na sua superfície e protecção da caixilharia com fita adesiva de pintor.
Inclui: Preparação do paramento suporte já revestido. Aplicação de primário. Execução do acabamento superficial.
Critério de medição de projecto: Superfície medida segundo documentação gráfica de Projecto, descontando as aberturas de superfície maior de 3 m², adicionando em alternativa a superfície da parte interior da abertura, correspondente ao desenvolvimento de ombreiras e padieiras. Não foi incrementada a medição por perdas, uma vez que na composição se considerou 5% a mais.
Critério de medição de obra: Medir-se-á a superfície realmente executada segundo especificações de Projecto, descontando as aberturas de superfície maior de 3 m², adicionando em alternativa a superfície da parte interior da abertura, correspondente ao desenvolvimento de ombreiras e padieiras.

| Código | Un | Descrição | Rendimento | Preço | Importância |
|---|---|---|---|---|---|
| mt28mac030c | kg | Argamassa acrílica Webertene Classic L "WEBER", cor a escolher, gama Estándar, acabamento em gota, à base de resinas acrílicas, cargas minerais, pigmentos resistentes aos raios UV, fungicidas e aditivos especiais. Segundo NP EN 15824. (material) | 2.7 | 619.36 | 1672.272 |
| mt28pcc010c | l | Primário regulador da absorção Webertene Primer "WEBER", cor a escolher, gama Estándar, à base de copolímeros acrílicos, cargas minerais e aditivos especiais, impermeável à água da chuva e permeável ao vapor de água. (material) | 0.45 | 1133.54 | 510.093 |
| mt27wav020a | m | Fita adesiva de pintor, de 25 mm de largura. (material) | 1.75 | 16.34 | 28.595 |
| mo039 | h | Oficial de 1ª rebocador. (mão de obra) | 0.269 | 627.12 | 168.695 |
| mo111 | h | Operário especializado rebocador. (mão de obra) | 0.269 | 399.55 | 107.479 |
| % | % | Custos directos complementares | 2 % | 2487.134 | 49.743 |
|  |  | Custos directos |  |  | 2536.877 |

Resíduos:
- colocação: mt28mac030c; factor de resíduo 0.050911
- colocação: mt27wav020a Fita adesiva de pintor, de 25 mm de largura; factor de resíduo 0.0441176

## Recursos

**mt28mac030c** kg Argamassa acrílica Webertene Classic L "WEBER"
Dados técnicos: Custo energético 15.053 MJ; Emissão de CO2 0.575 kg; Código LER 17 09 04; Massa do elemento 1 kg; Volume 0.000667 m3
Resíduos:
- embalagem: re170203 Plástico. (componente de resíduo); rendimento 0.003 kg; Código LER 17 02 03; Massa do elemento 1 kg; Volume 0.001667 m3

**mt27wav020a** m Fita adesiva de pintor, de 25 mm de largura
Dados técnicos: Custo energético 0.002 MJ; Emissão de CO2 0.003 kg; Código LER 20 01 01; Massa do elemento 0.0034 kg; Volume 0.000005 m3
